# Remate da cobertura "PROJAR" com perfil

- Propriedade do ficheiro: CYPE INGENIEROS, S.A.
- Formato: FIEBDC-3/2002
- Moeda: EUR
- Custos indirectos: 3.00 %
- IVA: 23.00 %

## Q Coberturas

### QV Sistemas de coberturas verdes

#### QVR Remates

**QVR020** m Remate da cobertura "PROJAR" com perfil.
Remate de beirado de cobertura inclinada "PROJAR", com perfil angular telescópico de alumínio, modelo TEG-AL-8/12-TK "PROJAR", de 80x120 mm, com ranhuras na aba horizontal e na aba vertical para permitir a passagem da água procedente da cobertura e perfis de retenção de aço galvanizado a quente, modelo ANGLE-80 "PROJAR", de 80 mm de altura, para compensar o impulso provocado pelo deslizamento das camadas da cobertura, com um rendimento de 2 ud/m; fixados mecanicamente ao suporte estrutural da cobertura. Inclusive peça de PVC para a dessolidarização da união entre materiais e parafusos, de 6 mm de diâmetro e 100 mm de comprimento, para a fixação de placas metálicas perfuradas.
Inclui: Limpeza e preparação da superfície suporte. Marcação dos pontos de fixação do perfil de retenção. Marcação do perfil perimetral. Fixação do perfil de retenção. Corte e colocação do perfil perimetral.
Critério de medição de projecto: Comprimento medido segundo documentação gráfica de Projecto.
Critério de medição de obra: Medir-se-á o comprimento realmente executado segundo especificações de Projecto.

| Código | Un | Descrição | Rendimento | Preço | Importância |
|---|---|---|---|---|---|
| mt14lbp130a | m | Perfil angular telescópico de alumínio, modelo TEG-AL-8/12-TK "PROJAR", de 80x120 mm, com ranhuras na aba horizontal e na aba vertical para permitir a passagem da água procedente da cobertura, fornecido em barras de 2 m de comprimento. (material) | 1.000 | 20.24 | 20.24 |
| mt14lbp140a | Ud | Perfil de retenção de aço galvanizado a quente, modelo ANGLE-80 "PROJAR", de 80 mm de altura; inclusive peça de PVC para a dessolidarização da união entre materiais. (material) | 2.000 | 82.30 | 164.60 |
| mt07emr112bg | Ud | Parafuso de aço galvanizado com revestimento antifricção, de 6 mm de diâmetro e 100 mm de comprimento, para a fixação de placas metálicas perfuradas. (material) | 8.000 | 0.42 | 3.36 |
| op00ato010 |  | Aparafusadora. | 1.000 | 0.00 | 0.00 |
| mo020 | h | Oficial de 1ª construção. (mão de obra) | 0.401 | 22.68 | 9.09 |
| mo077 | h | Ajudante de construção. (mão de obra) | 0.401 | 22.13 | 8.87 |
| % | % | Custos directos complementares | 2 % | 206.16 | 4.12 |
|  |  | Custos directos |  |  | 210.28 |
