# Malha anti-ervas sintética

- Propriedade do ficheiro: CYPE Ingenieros S.A.
- Formato: FIEBDC-3/2016
- Programa: Gerador de preços para construção civil. CYPE Ingenieros, S.A.
- Data: 23/10/2024
- Moeda: EUR
- Custos indirectos: 3 %
- IVA: 23 %

## J Jardins

### JD Sistemas de drenagem, fixação e protecção

#### JDM Malhas anti-ervas

**JDM020** m² Malha anti-ervas sintética.
Malha de polipropileno não tecido, Dupont Plantex Premium "PROJAR", de 180 mm/s de permeabilidade à água, expressa como índice de velocidade, segundo ISO 11058, e 68 g/m² de massa superficial, com função anti-ervas, permeável ao ar e aos nutrientes, quimicamente inerte e estável tanto a solos ácidos como alcalinos e com resistência aos raios UV, fixada ao terreno onde se vai realizar a plantação, à razão de 1 planta/m² com estacas de ancoragem de aço galvanizado, em forma de U, de 150x30x150 mm e 3 mm de diâmetro.
Critérios considerados na determinação do preço da unidade de obra: O preço não inclui o recobrimento da superfície nem a vegetação.
Inclui: Preparação do terreno. Colocação da malha. Colocação das estacas de ancoragem. Realização de cortes na malha.
Critério de medição de projecto: Superfície medida em projecção horizontal, segundo documentação gráfica de Projecto.
Critério de medição de obra: Medir-se-á, em projecção horizontal, a superfície realmente executada segundo especificações de Projecto.

| Código | Un | Descrição | Rendimento | Preço | Importância |
|---|---|---|---|---|---|
| mt48map030lj | m² | Malha de polipropileno não tecido, Dupont Plantex Premium "PROJAR", de 180 mm/s de permeabilidade à água, expressa como índice de velocidade, segundo ISO 11058, e 68 g/m² de massa superficial, com função anti-ervas, permeável ao ar e aos nutrientes, quimicamente inerte e estável tanto a solos ácidos como alcalinos e com resistência aos raios UV. (material) | 1.1 | 1.17 | 1.287 |
| mt48mal020a | Ud | Estaca de ancoragem de aço galvanizado, em forma de U, de 150x30x150 mm e 3 mm de diâmetro, para fixação de redes e malhas ao terreno. (material) | 2 | 0.1 | 0.200 |
| mo040 | h | Oficial de 1ª jardineiro. (mão de obra) | 0.061 | 22.68 | 1.383 |
| mo086 | h | Ajudante de jardineiro. (mão de obra) | 0.121 | 22.13 | 2.678 |
| % | % | Custos directos complementares | 2 % | 5.548 | 0.111 |
|  |  | Custos directos |  |  | 5.659 |
